# Neuinstallation Gaslöschanlage Löschmittel IG 100
Angebotsaufforderung (GAEB 90, DA83)
Vergabenummer: KWH-E-30023899
Währung: EUR
Auftraggeber: Land Brandenburg

## Neuinstallation Gaslöschanlage Löschmitt
Datum: 12.02.26

*Hinweis*

### Bereich 01 Neuinstallation Gaslöschanlage Löschmittel IG 100

#### Abschnitt 01.01 INEREX(R) Gaslöschanlage Löschmittel IG100

*Hinweis*
Zum Einsatz kommt ein VdS/UL/FM zugelassenes INEREX(R)
Gasraumlöschsystem mit dem Löschmittel  IG100. Das
Löschsystem wird als Mehrbereichlöschanlage geplant und
soll ein vorhandenes INERGEN Löschsystem ersetzen.
Insgesamt werden 5 Löschbereiche durch das INEREX(R)
Gaslöschsystem geschützt, eine 100%-ige fest
angeschlossene Reservemenge soll eingeplant werden. Die
Planung und Auslegung des Raumlöschsystems erfolgt nach
dem europäischen Standard EN15004. Die Vorgaben aus der
DGUV 205-026 sind ebenfalls zu berücksichtigen. Dem
Auftraggeber ist wichtig, dass nach Flutungsende die
Personengefährdungsklasse 2 eingehalten wird. Das
INEREX(R) Gaslöschsystem muss durch einen vom
Systemhersteller geschulten und unterwiesenen Errichter
entsprechend den Anforderungen aus der
Bedienungsanleitung zum INEREX(R) Gaslöschsystem
geplant und installiert werden. Als Systemdruck werden
300 bar zu Grunde gelegt.
Das INEREX(R) Gaslöschsystem besteht aus mehreren
Druckbehältern, die zu einer Löschmittelbatterie
zusammengeschlossen werden. Jeder Druckbehälter ist mit
einem Ventil und der zugehörigen Auslösevorrichtung
ausgestattet und mit Löschmittel befüllt. Die
Druckgasbehälter sind mit flexiblen
Löschmittelschläuchen an das Sammelrohr angeschlossen.
Das Sammelrohr wird über eine verzinkte Stahlleitung
mit dem Bereichsverteiler verbunden. Das Löschmittel
selbst gelangt über ein Bereichsventil und die
Düsenrohrleitung in den zugehörigen Löschbereich. Im
Löschbereich erfolgt die Löschmittelverteilung über das
im Löschbereich installierte Rohrsystem und die
hydraulisch berechneten Düsen. Somit ist
sichergestellt, dass die Flutungszeit entsprechend dem
zu grunde gelegten Standard eingehalten wird. Die
Druckbehälter werden in der Feuerlöschanlagenzentrale
gelagert und sind somit nur für unterwiesenes Personal
und die Errichterfirma zugänglich. Die Anforderungen an
die Feulöschanlagenzentrale sollten den Vorgaben aus
der VdS Richtlinie 2380 Punkt 6.7 entsprechen.

Die Löschmittelbatterie besitzt insgesamt 20
Druckbehälter mit einem Volumen von 80 Liter und einem
Systemdruck von 300 bar. Hälftig teilt sich diese Menge
in Einsatz- und Reservemenge auf. Die Flaschbatterie
ist in der Ausführung freistehende Montage auszuführen.
Gesamtsystem bestehend aus:
-Löschmittelbehältern
-Flaschengestell 2-reihig mit Zubehör
-Konstant-Druckreglern
-Abgangsschläuchen
-Rückflussverhinderern
-Druckmanometern
-elektrische Auslöseeinrichtung mit Blockiereinrichtung
-pneumatischen Auslösern und Steuerschläuchen
-Sammelrohre mit Verbindern und Halterungen

Fabrikat: ROTAREX Firetec
Typ:  INEREX(R) 300/80 2R IG100

oder gleichwertig,

angebotenes Fabrikat/
Typ:...................................................
......

**01.01.0010 Löschmittelbehälter komplett**
Löschmittelbehälter komplett
Druckbehälter 80 Liter aus CrMo-Stahl mit TPED
Konformität,
Betriebsdruck 300 bar, mit Sicherheits-/Transportkappe,
befüllt mit IG100 Löschgas, Schnellöffnungsventil vom
Typ B0480 entspr. EN12094-04, Typ 2. Auslösung kann
elektromagnetisch, pneumatisch oder manuell erfolgen.
incl. Druckminderer der Serie B0840 der den Systemdruck
von 300 bar auf einen statischen Ausgangsdruck von 55
bar regelt.
Der Druckminderer gewährleistet somit einen kostanten
Massenstrom der bis zu dem Zeitpunkt anhält, ab dem der
Druck im Druckbehälter unter 55 bar sinkt.
In dieser Position sind auch die Manometer mit
Druckschalter, Montageschienen/-gestelle incl.
Endkappen und Behäterschellen gemäß Herstellerangabe,
incl. Typenschildaufkleber sowie Gefahren- und
Warnschilder enthalten.
Menge: 20,000 St

**01.01.0020 pneumatische Auslösevorrichtung KIT**
pneumatische Auslösevorrichtung KIT

pneumatischer Auslöser mit VdS/LPCB/UL Zulassung mit 10
bzw. 21 bar Auslösedruck entsprechend den
Herstellerangaben zur Auslösung der in Reihe
gaschalteten Druckbehälter. Über einen G 1/8"
Pilotanschluss können die pneumatischen Auslöser
miteinander verbunden werden, dazu werden spezielle
Adapter zum Anschluss an die Steuerschläuche benötigt.
Adapter, Steuerschläuche und das Entlüftungsventil sind
pro Teilmenge in dieser Position enthalten.
Menge: 20,000 St

**01.01.0030 elektromechanische Auslösevorrichtung**
elektromechanische Auslösevorrichtung

elektromechanische Auslösevorrichtung zur elektrischen
Betätigung eines Schnellöffnungsventils vom Typ B0480,
mit DIN 175301-803A konformen elektrischen Anschluss,
der Schutzart IP65 und aus einer Kombination aus
Messing u. rostfreiem Stahl, konform zu 89/106/EEC,
VdS, incl. Rückstellwerkzeug
Menge: 2,000 St

**01.01.0040 Sammelrohr zum Anschluss von 5 x 80 l**
Sammelrohr zum Anschluss von 5 x 80 l
Druckgasbehältern, einreihig, konform zu 97/23/EC,
Länge 1.495 mm, icl. Endkappe, Montageschienen,
Sammelrohrverbinder sowie Halterungsbügel.
Menge: 4,000 St

**01.01.0050 Löschmittelschläuche je Druckgasbehälter**
Löschmittelschläuche je Druckgasbehälter entspr. VdS
G314019, Betriebsdruck 380 bar, Berstdruck 1520 bar
400 mm lang, Biegeradius 130 mm
Menge: 20,000 St

**01.01.0060 Raumschutzdüsen in 1/2" oder 1"**
Raumschutzdüsen in 1/2" oder 1"  Ausführung, gemäß
hydraulischer Berechnung, bestehend aus einem Messing
Grundkörper mit Blende zur 360° Ausbringung des
Löschmittels.
Eingangsanschluss (C) der Düse nach EN10226-1
Menge: 68,000 St

**01.01.0070 Nichtelektrische Blockiereinrichtung zur**
Nichtelektrische Blockiereinrichtung zur manuellen
Blockierung jedes Löschbereiches. Die
Blockiereinrichtung ist in ihrer Endstellung jeweils
durch einen Endschalter überwacht.
Menge: 5,000 St

**01.01.0080 Rückflussverhinderer mit Ausgangsanschluss nach EN 10226-1**
Rückflussverhinderer mit Ausgangsanschluss nach EN
10226-1

zum Anschluss ans Sammelrohr und einem
Eingangsanschluss nach ISO 228-1 an den
Anschlussschlauch
Menge: 20,000 St

**01.01.0090 Anteiliger Bereichsverteiler und**
Anteiliger Bereichsverteiler und
pneumatisch gesteuertes und elektrisch überwachtes
Bereichsventil für einen Betriebsdruck von 140 bar.
Durchmesser entsprechend hydraulischer Berechnung. Der
Ansteuerdruck beträgt 6-10 bar
Integrierte manuelle Notfallbetätigung.
Menge: 5,000 St

**01.01.0100 Druckentlastungsventil für Sammelrohre**
Druckentlastungsventil für Sammelrohre
Sicherheitseinrichtung zur Vermeidung von Überdruck in
Sammelrohren bei Feuerlöschsystemen, die mit einem
Druckregler der unter 60 bar arbeitet, ausgestattet
sind.
Öffnungsdruck 66 bar
Ein- und Ausgangsanschluss G1/2"
Menge: 1,000 St

**01.01.0110 Pneumatische Steuereinheit incl.**
Pneumatische Steuereinheit incl.
Umschalteinrichtung
auf die Einsatz- und Reservebatterie zur Ansteuerung
der Bereichsventile und der benötigten Teilmengen in
einem abschließbarem Stahlblechgehäuse. Aufgrund der
gewünschten Personengefährdungsklasse II ist keine
pneumatische Verzögerungseinrichtung in der
Steuereinheit installiert.
Die Pneumatische Steuereinheit ist für einen
Eingangsdruck von max. 300 bar vorgesehen. Der
Ausgangsdruck zur Ansteuerung der Bereichsventile und
pneumatischen Auslösevorrichtung beträgt max. 10 bar.
Der elektrische Anschluss erfolgt über eine Spannung
von 24 V/DC.
Menge: 1,000 St

**01.01.0120 Sonstiges**
Sonstiges

Door-fan-Test als Dichtigkeitstest der Raumumfassung,
Bestimmung der Auslegungskonzentration, Berechnung der
Löschmittelmenge gemäß VdS-Berechnungssoftware,
incl. 2 x 10 l Steuerflaschen IG100, incl. 5 l
Prüfflasche regelbarem Druckminderer und allen
erforderlichen Adaptern, gefüllt mit IG100, Berechnung
und Klärung der ausreichenden vorhandenen
Druckentlastungsöffnungen; Klärung ob vorhandene
Rohrleitungen incl. halterungen weiterverwendet bzw.
druckgeprüft werden müssen und konform zu aktuellen
Standards sind, Montage, Inbetriebnahme sowie Sicht-
und Wartungsprüfungen lt. Hersteller-Handbuch
Menge: 1,000 St

#### Abschnitt 01.02 Löschanlagensteuerung/-überwachung

**01.02.0010 Außerbetriebnahme der vorhandenen und Erneuerung**
Außerbetriebnahme der vorhandenen und Erneuerung der
Löschsteuerzentrale mit
-Außerbetriebnahme Löschsteuerzentrale
-Demontage und fachgerechte Entsorgung der vorhandenen
Löschsteuerzentrale
-Aufnahme der vorhandenen Kabel einschließlich
Anschließen aller vorhandenen Endgeräte unter Nutzung
der vorhandenen Anschlussleitungen
-Neumontage einer Löschsteuerzentrale
-Demontage/Umbau Peripheriegeräte
-Aufschaltung/ BMA-Signale
-Wiederinbetriebnahme
-Prüfung und Übergabe
Menge: 1,000 St

**01.02.0020 Löschsteuerzentrale für 5 Löschbereiche**
Löschsteuerzentrale für 5 Löschbereiche
bestehend aus:
-2 St IM 8 Grenzwerteingangskarten
-2 st OM 8 Ausgangskarten frei programmierbar als
Löschkarten nach VdS
-1 St Loop Ringbuskarte DLI
-1 St Steuerkarte B8 BAF
-1 St Notstromversorgung, Akkus bis 40 AH
-Sammelalarmrelais, Sammelstörungsrelais
-Schnittstellen
-Zulassung als Löschsteuerzentrale für Gaslöschanlagen
Menge: 1,000 St

**01.02.0030 Abgesetzte Bedienfeld MIC 711 mit**
Abgesetzte Bedienfeld MIC 711
mit Klartextdisplay zur Fernbedienung der LöAZ
Menge: 1,000 St

**01.02.0040 E 30 Brandschutzgehäuse als Wandgehäuse**
E 30 Brandschutzgehäuse als Wandgehäuse
zur Aufnahme der Löschanlagensteuerung mit
Systemzulassung
Menge: 1,000 St

**01.02.0050 Handauslösetaster/ Gelb**
Handauslösetaster/ Gelb
DIN 14655, Schutzart: IP 54
Beschriftung: " Handauslösung Löschanlage"
Menge: 8,000 St

**01.02.0060 Signalgeber**
Signalgeber
Notsignal nach DIN 33404 einstellbar
Betriebsspannung: 10 bis 28 V DC
Schallpegel: 10
Schutzart: IP 54
Farbe: rot, RAL 3001
Menge: 16,000 St

**01.02.0070 Alarmblitzleuchten 24 V DC**
Alarmblitzleuchten 24 V DC
Betriebsspannung: 20 V bis 30 V DC
Blitzenergie: 2,0 Joule
Betriebsstrom: 0,155 A
Kalotte: rot
Schutzart: IP 54
Menge: 8,000 St

**01.02.0080 Leuchtwarntableau LWA-90 Alternativ zu**
Leuchtwarntableau LWA-90
Alternativ zu Blitzleuchte
Beschriftung Sondertext frei wählbar, gelbe Schrift
Text 3-zeilig, Alarmtext nur im Alarmfall sichtbar,
Schrift als Dauerlicht oder blinkend einstellbar,
schwarzes Gehäuse zur Aufputzmontage im Innenbereich
Abmessungen: 300 x 120 x 35 mm (BxHxT)
Leuchtfläche: 240 x 90 mm
Anschluss 22 bis 27 V DC
Stromaufnahme: 95 mA bei Dauerlicht, 55 mA bei
Blinklicht
Menge: 8,000 St

**01.02.0090 Schlüsselschaltermodul RM-32, 26-polig**
Schlüsselschaltermodul RM-32, 26-polig
mit 2 Schlüsselschaltern inkl. LED-Anzeige,
zur Verwendung z.B. als Revisionsschalter
26 poliger Anschlußklemmstock
Menge: 1,000 St

**01.02.0100 Dokumentation Löschanlagensteuerung**
Dokumentation Löschanlagensteuerung
bestehend aus Bedienungsanleitung der Zentrale,
Blockschaltbildern der Anlage, Verkabelungsschema,
technische Datenblätter, Abnahme- und
Übergabebescheinigung
Menge: 1,000 St

#### Abschnitt 01.03 Baustelleneinrichtung, Inbetriebnahme, Abnahme, Dokumentation

**01.03.0010 Montagezeichnungen Erstellen anhand von**
Montagezeichnungen
Erstellen anhand von bauseits zur Verfügung gestellten,
verbindlichen Plänen (Grundriss- und
Schnittzeichnungen).
Diese Zeichnungen gelten nach Montageende als Grundlage
für die Revisions- und As Built-Zeichnungen für den
Prüfsachverständigen.
Menge: 1,000 St

**01.03.0020 Hydraulischer Nachweis für einen**
Hydraulischer Nachweis
für einen Flutungsbereich durch eine
Druckverlustberechnung
Menge: 5,000 St

**01.03.0030 Inbetriebnahme und Übergabe der**
Inbetriebnahme und Übergabe
der kompletten betriebsbereiten Löschanlage inklusive
Funktionstests für alle Löschbereiche mit einmaliger
Einweisung der beauftragten Mitarbeiter des
Auftraggebers.
Übergabe der Dokumentation (3x Papierform, 1x digital)
Zur Inbetriebnahme und zum Funktionstest der
Löschanlage und Übergabe an den Auftraggeber ist die
Anwesenheit der Unternehmen notwendig, die die
Brandmeldeanlage sowie die Löschanlagensteuerung
installiert haben bzw. laufend betreuen.
Die zuständige Feuerwehr ist zu informieren.
Menge: 1,000 St

**01.03.0040 Bedienungsanweisung der**
Bedienungsanweisung
der Stickstoff-Anlage, klarsichteingeschweißt
in LöAZ montieren
Menge: 1,000 St

**01.03.0050 Sachverständigen-Abnahme Abnahme der**
Sachverständigen-Abnahme
Abnahme der Anlage durch einen öffentlich bestellten
Sachverständigen (TÜV,Dekra) im Sinne der Regel BGR 134
der Berufsgenossenschaften.
Die Material- und Personalbeistellung seitens des
Auftragnehmers sowie die Kosten für den
Sachverständigen (einschl. Vor- und Nachprüfungen) sind
vollumfänglich einzukalkulieren.
Menge: 1,000 St

**01.03.0060 Dokumentation Die Dokumentation umfasst**
Dokumentation
Die Dokumentation umfasst eine vollständige Darstellung
der beauftragtenLeistungen und des baulichen und
technischen Zustandes der errichteten Löschanlage.
Sie beinhaltet unter anderem:
-das Installationsattest der Löschanlage
-aktuelle Isometrien und eigene hydraulische
Berechnungen des Errichters
-eine vollständige Bedienungs-/Wartungsanweisung
(klarsichtgeschweißt, lose)
-die technischen Datenblätter der verbauten Komponenten
-die Nachweise durchgeführter Tests und Prüfungen
-die Abnahme-/Übergabebescheinigung
-den Aufstellplan der Löschanlagenzentrale sowie
weitere notwendige Zeichnungen und Pläne
-das Steuerschema incl. Ansteuerung der
Druckentlastungsöffnungen
-die vollständige Dokumentation der
Löschanlagensteuerung
Menge: 1,000 St

**01.03.0070 Baustelleneinrichtung Einrichten,**
Baustelleneinrichtung
Einrichten, Vorhalten und Abbau der Baustelle im UG,
Transporte zur (bis 50 m) und von der Baustelle,
Aufwendungen für notwendige Hebe- und Transportmittel.
Die Baustromversorgung und sanitäre Einrichtungen
werden bauseits gestellt.
Menge: 1,000 St

#### Abschnitt 01.04 Demontage, Abtransport und Entsorgung

**01.04.0010 Außerbetriebnahme der**
Außerbetriebnahme der INERGEN-Löschanlage (UG)
einschl. Außerbetriebnahme Löschsteuerzentrale,
Blockierung der Löschbereiche, Abklemmen und
Beschriften
von diversen Verkabelungen
Menge: 1,000 St

**01.04.0020 Demontage Zentralentechnik bestehend**
Demontage Zentralentechnik
bestehend aus:
-Demontage Sammelrohre
-Demontage Anschlussschläuche
-Demontage Steuerschläuche
-Demontage Druckkontrolleinrichtungen
-Demontage 42 Löschmittelflaschen
-Demontage 2 Steuerflaschen
-Zwischenlagerung Flaschengitterroste
-Demontage Steuerleitungen bzw. Beschriftung für
Weiterverwendung

Rohre, Schläuche und sonstige Kleinteile zur
Verschrottung/Entsorgung;
Flaschen zum Abtransport aus Gebäude bringen
Menge: 1,000 St

**01.04.0030 Demontage EPSL und Bereichsventile**
Demontage EPSL und Bereichsventile
Demontage der alten elektropneumatischen Steuerlogiken
(EPSL) und Bereichsventile,Lösen der pneumatischen
Steuerleitungen und elektr. Verkabelungen, incl.
Beschriftung für Wiederanschluss
Menge: 1,000 St

**01.04.0040 Abtransport und Verschrottung der 42**
Abtransport und Verschrottung der 42 Löschmittelflaschen und 2 Steuerflaschen (jeweils 80 Liter, 300
bar) dazu:
-Anlieferung,Beladen und Verladung der Gitterpaletten
mit den alten INERGEN-Flaschen, mit eigenem
Gabelstapler
-Abtransport als Gefahrguttransport
-Abblasen der Löschmittelflaschen
 im Werk
-Verschrottung der Löschmittelflaschen
Menge: 1,000 St

USt %: 19,00
